# Revestimento com lâmina homogénea de PVC

- Propriedade do ficheiro: CYPE INGENIEROS, S.A.
- Formato: FIEBDC-3/2002
- Moeda: EUR
- Custos indirectos: 3.00 %
- IVA: 23.00 %

## R Revestimentos

### RD Decorativos

#### RDS Flexíveis

**RDS020** m² Revestimento com lâmina homogénea de PVC, modelo Walldesign, "DLW FLOORING", de 0,90 mm de espessura, com tratamento de protecção superficial PUR, cor Worm Grey, colocada com adesivo sobre paramento vertical.
Fornecimento e colocação de revestimento ligeiro com lâmina homogénea de PVC, modelo Walldesign, "DLW FLOORING", de 0,90 mm de espessura, com tratamento de protecção superficial PUR, cor Worm Grey; peso total: 1600 g/m²; resistência ao fogo Bs2 d0, segundo NP EN 13501-1, colocada com adesivo especial para revestimentos murais, sobre a superfície lisa e regularizada de paramentos verticais interiores. Incluindo p/p de preparação e limpeza da superfície, formação de encontros, cortes do material e remates perimetrais.
Inclui: Preparação e limpeza da superfície a revestir. Marcação da disposição de juntas, aberturas e encontros. Corte e preparação das lâminas. Aplicação da cola sobre o paramento. Colagem, dobragem e disposição das lâminas vinílicas. Colocação das lâminas. Limpeza da cola em excesso e passagem do rolo para tratamento das juntas. Resolução do perímetro de revestimento. Limpeza da superfície acabada.
Critério de medição de projecto: Superfície medida segundo documentação gráfica de Projecto, descontando as aberturas de superfície maior de 2 m².
Critério de medição de obra: Medir-se-á a superfície realmente executada segundo especificações de Projecto, descontando as aberturas de superfície maior de 2 m².

| Código | Un | Descrição | Rendimento | Preço | Importância |
|---|---|---|---|---|---|
| mt29cam010 | kg | Adesivo à base de resina acrílica em dispersão aquosa, para a colagem de revestimentos murais flexíveis. (material) | 0.150 | 4.70 | 0.71 |
| mt18pha080j | m² | Lâmina homogénea de PVC, modelo Walldesign, "DLW FLOORING", de 0,9 mm de espessura, com tratamento de protecção superficial PUR, cor Worm Grey; peso total: 1600 g/m²; resistência ao fogo Bs2 d0, segundo NP EN 13501-1. (material) | 1.050 | 26.00 | 27.30 |
| mo026 | h | Oficial de 1ª instalador de revestimentos flexíveis. (mão de obra) | 0.131 | 16.85 | 2.21 |
| mo064 | h | Ajudante de instalador de revestimentos flexíveis. (mão de obra) | 0.131 | 16.45 | 2.15 |
| % | % | Custos directos complementares | 2 % | 32.37 | 0.65 |
|  |  | Custos directos |  |  | 33.02 |
