# Pavimento vinílico homogéneo

- Propriedade do ficheiro: CYPE INGENIEROS, S.A.
- Formato: FIEBDC-3/2002
- Moeda: EUR
- Custos indirectos: 3.00 %
- IVA: 23.00 %

## R Revestimentos

### RS Pavimentos

#### RSS Flexíveis

**RSS034** m² Pavimento vinílico homogéneo, modelo Contour Anti-deslizante "DLW FLOORING", de 2,0 mm de espessura, com tratamento de protecção superficial PUR, cor Silver, fornecido em rolos de 183 cm de largura, instalado sobre base suporte (não incluída neste preço) e fixado com adesivo de contacto.
Fornecimento e colocação de pavimento vinílico homogéneo, modelo Contour Anti-deslizante "DLW FLOORING", de 2,0 mm de espessura, com tratamento de protecção superficial PUR, cor Silver, fornecido em rolos de 183 cm de largura; peso total: 2900 g/m²; classificação ao uso, segundo EN ISO 10874: classe 23 para uso doméstico; classe 34 para uso comercial; classe 43 para uso industrial; redução dos sons de percussão 3 dB, segundo NP EN ISO 140-8; resistência ao fogo Bfl S1, segundo NP EN 13501-1; resistência ao deslizamento maior que 45 segundo ENV 12633, fixado com adesivo de contacto à base de resinas acrílicas em dispersão aquosa (250 g/m²), sobre camada fina de nivelação não incluída neste preço. Incluindo p/p de marcação, cortes, aplicação do adesivo através de espátula dentada, soldagem de união e juntas entre rolos com cordão termofusível, tratamento de encontros, juntas perimetrais e juntas de dilatação do edifício, eliminação e limpeza do material sobrante e limpeza final do pavimento.
Inclui: Implantação e recorte do pavimento. Aplicação do adesivo. Colocação do pavimento. Soldadura de união e juntas entre rolos. Eliminação e limpeza do material sobrante. Limpeza final do pavimento.
Critério de medição de projecto: Superfície útil, medida segundo documentação gráfica de Projecto, descontando as aberturas de superfície maior de 1 m².
Critério de medição de obra: Medir-se-á a superfície realmente executada segundo especificações de Projecto, descontando as aberturas de superfície maior de 1 m².

| Código | Un | Descrição | Rendimento | Preço | Importância |
|---|---|---|---|---|---|
| mt18dww010 | kg | Adesivo de contacto à base de resina acrílica em dispersão aquosa, para pavimento de borracha, linóleo, PVC, alcatifa e têxtil. (material) | 0.250 | 4.62 | 1.16 |
| mt18pha010u | m² | Lâmina homogénea de PVC, anti-deslizante de PVC, modelo Contour Anti-deslizante, "DLW FLOORING", de 2 mm de espessura, com tratamento de protecção superficial PUR, cor Silver; peso total: 2900 g/m²; classificação ao uso, segundo EN ISO 10874: classe 23 para uso doméstico; classe 34 para uso comercial; classe 43 para uso industrial; redução dos sons de percussão 3 dB, segundo NP EN ISO 140-8; resistência ao fogo Bfl S1, segundo NP EN 13501-1; resistência ao deslizamento maior que 45 segundo ENV 12633. (material) | 1.050 | 30.68 | 32.21 |
| op00tra010 |  | Traçador de juntas. | 1.000 | 0.00 | 0.00 |
| op00cor040 |  | Cortadora de rebordos. | 1.000 | 0.00 | 0.00 |
| mo026 | h | Oficial de 1ª instalador de revestimentos flexíveis. (mão de obra) | 0.182 | 16.85 | 3.07 |
| mo064 | h | Ajudante de instalador de revestimentos flexíveis. (mão de obra) | 0.101 | 16.45 | 1.66 |
| % | % | Custos directos complementares | 2 % | 38.10 | 0.76 |
|  |  | Custos directos |  |  | 38.86 |
