# Pavimento de linóleo

- Propriedade do ficheiro: CYPE INGENIEROS, S.A.
- Formato: FIEBDC-3/2002
- Moeda: EUR
- Custos indirectos: 3.00 %
- IVA: 23.00 %

## R Revestimentos

### RS Pavimentos

#### RSS Flexíveis

**RSS020** m² Pavimento de linóleo, modelo Marmorette LPX "DLW FLOORING", de 2,5 mm de espessura, com tratamento anti-estático, acabamento mármore, cor Spicy Orange, fornecido em rolos de 200 cm de largura, instalado sobre base suporte (não incluída neste preço) e fixado com adesivo de contacto.
Fornecimento e colocação de pavimento de linóleo, modelo Marmorette LPX "DLW FLOORING", de 2,5 mm de espessura, com tratamento anti-estático, acabamento mármore, cor Spicy Orange, fornecido em rolos de 200 cm de largura; peso total: 2900 g/m²; classificação ao uso, segundo EN ISO 10874: classe 23 para uso doméstico; classe 34 para uso comercial; classe 42 para uso industrial; redução dos sons de percussão 4 dB, segundo NP EN ISO 140-8; resistência ao fogo Cf1 S1, segundo NP EN 13501-1, fixado com adesivo de contacto a base de resinas acrílicas em dispersão aquosa (250 g/m²), sobre camada fina de nivelação não incluída neste preço. Incluindo p/p de marcação, cortes, aplicação do adesivo através de espátula dentada, soldagem da união e juntas entre rolos com cordão termofusível, tratamento de encontros, juntas perimetrais e juntas de dilatação do edifício, eliminação e limpeza do material sobrante e limpeza final do pavimento.
Inclui: Implantação e recorte do pavimento. Aplicação do adesivo. Colocação do pavimento. Soldadura de união e juntas entre rolos. Eliminação e limpeza do material sobrante. Limpeza final do pavimento.
Critério de medição de projecto: Superfície medida segundo documentação gráfica de Projecto, descontando as aberturas de superfície maior de 1 m².
Critério de medição de obra: Medir-se-á a superfície realmente executada segundo especificações de Projecto, descontando as aberturas de superfície maior de 1 m².

| Código | Un | Descrição | Rendimento | Preço | Importância |
|---|---|---|---|---|---|
| mt18dww010 | kg | Adesivo de contacto à base de resina acrílica em dispersão aquosa, para pavimento de borracha, linóleo, PVC, alcatifa e têxtil. (material) | 0.250 | 4.62 | 1.16 |
| mt18pla020aa | m² | Lâmina homogénea de linóleo, modelo Marmorette LPX "DLW FLOORING", de 2,5 mm de espessura, com tratamento anti-estático, obtida através de processo de calandragem e compactação de farinhas de cortiça e madeira, óleo de linhaça, resinas e pigmentos naturais, e revestida pela sua face inferior com juta; acabamento mármore, cor Spicy Orange; fornecido em rolos de 200 cm de largura; peso total: 2900 g/m²; classificação ao uso, segundo EN ISO 10874: classe 23 para uso doméstico; classe 34 para uso comercial; classe 42 para uso industrial; redução dos sons de percussão 4 dB, segundo NP EN ISO 140-8; resistência ao fogo Cf1 S1, segundo NP EN 13501-1. (material) | 1.050 | 20.41 | 21.43 |
| op00pis010 |  | Pistola de ar quente para soldadura de materiais termoplásticos. | 1.000 | 0.00 | 0.00 |
| op00tra010 |  | Traçador de juntas. | 1.000 | 0.00 | 0.00 |
| op00cor040 |  | Cortadora de rebordos. | 1.000 | 0.00 | 0.00 |
| mo026 | h | Oficial de 1ª instalador de revestimentos flexíveis. (mão de obra) | 0.210 | 16.85 | 3.54 |
| mo064 | h | Ajudante de instalador de revestimentos flexíveis. (mão de obra) | 0.117 | 16.45 | 1.92 |
| % | % | Custos directos complementares | 2 % | 28.05 | 0.56 |
|  |  | Custos directos |  |  | 28.61 |
